# Heifeskamp
Angebotsaufforderung (GAEB DA 2000 1.2, DA83)
Projekt: Heifeska
Währung: EUR
Erstellt mit: G&W CALIFORNIA PRO, CALIFORNIA PRO, 22.04.2025

## Leistungsverzeichnis
Datum: 22.04.2025

*Hinweis: Baubeschreibung*
1.  Baubeschreibung

Im Rahmen der Baumaßnahme wird die Asphaltdeck und -binderschicht der Fahrbahn Heifeskamp zwischen der Mannesmannallee und der Mellinghofer Straße erneuert. Dabei erfolgt der Rückbau der Gehwegnase, um die Verkehrsflächen an die geänderten Anforderungen anzupassen. Zusätzlich werden neue Straßenabläufe eingebaut, um die Entwässerung der Straße zu optimieren. Im Zuge der Arbeiten werden auch die bestehenden Straßenentwässerungseinrichtungen teilweise in geschlossener Bauweise saniert, um eine dauerhafte Funktionsfähigkeit sicherzustellen.

2. Bauablauf  + Verkehrsführung

1.  BA: 23.06-02.07.2025: Rinne regulieren, Senkenleitung, Kappen Schächte südl. FB
2.  BA: 03.07-11.07.2025: Rinne regulieren, Senkenleitung, Kappen Schächte nördl. FB
3.  BA: 17.07-18.07.2025: Inlienersanierung
4.  BA: 14.07-18.07.2025: Gehwegnase
5.  BA: 19.07-20.07.2025: Fräsarbeiten, Samstagsarbeit ab 22:00 Uhr
6.  BA: 20.07.2025: Einbau Binderschicht, Sonntagsarbeit ab 08:00 Uhr
7.  BA: 27.07.2025: Einbau Deckschicht, Sonntagsarbeit ab 08:00 Uhr
8.  BA Markierung (unter Verkehr)

Bauphasen 1 bis 3:
Auf der Fahrbahn werden die Entwässerungsrinne reguliert und die Senkenleitung neu verlegt. Darüber hinaus erfolgt das Aufnehmen und Neusetzen der vorhandenen Schachtabdeckungen sowie der Einbau neuer, selbstnivellierender Kappen und Schachtabdeckungen. Die Baumaßnahmen werden unter halbseitiger Sperrung der Fahrbahnbereichen zur Sicherung des Baufelds durchgeführt, wobei eine Engstellensignalisierung zur Gewährleistung der Verkehrssicherheit eingerichtet wird.

Bauphase 4:
Die Durchführung der Arbeiten zur Umgestaltung der Gehwegnase erfolgt unter Aufrechterhaltung des Verkehrsflusses durch Verschwenkung des Verkehrs.

Bauphase 5 bis 7:
Die Fräsarbeiten sowie der Einbau der Binder- und Deckschichten werden an zwei Wochenenden unter Vollsperrung der Fahrbahn ausgeführt. Während dieses Zeitraums wird der Verkehr über eine entsprechend ausgeschilderte Umleitungsstrecke geführt, die gemäß dem beiliegenden Plan verläuft.

3. Senkeneinlaufinspektion

Dokumentation der Senkeneinlaufinspektion liegt der Ausschreibung in Dateiform bei

4. Baustelleneinrichtung

4.1 Flächen

Die Beschaffung von Flächen für die Baustelleneinrichtung (Lagerflächen, Baubüros usw.) obliegt dem AN. Wohnlager dürfen auf dem Gelände der Baustelleneinrichtung nicht aufgestellt werden. Gehwege dürfen für die Lagerung von Aushubmassen und Baustoffen nicht genutzt werden.

4.2 Baustellenräumung

Nach Beendigung der Bauarbeiten hat der AN die Baustelle ordnungsgemäß aufzuräumen, die nicht eingebauten Baustoffe abzufahren und die Oberfläche in einen einwandfreien Zustand wieder herzustellen. Der AG kann vor der restlichen Fertigstellung der Baumaßnahme anordnen, Teilflächen zu räumen.

4.3 Verkehr

Der Individualverkehr muss während der gesamten Bauzeit aufrechterhalten werden. Der Baustellenverkehr hat sich der jeweiligen Verkehrssituation einzuordnen. Einfahrten und Eingänge sind für Anlieger freizuhalten. Die Baustelle ist durch Anordnung von Lauf- und Übergängen jederzeit im verkehrssicheren Zustand zu halten. Die Kosten dieser Maßnahmen sind in die Position "Einrichten und Vorhalten der Baustelleneinrichtung" einzurechnen. Alle für die Aufrechterhaltung des Verkehrs notwendigen Maßnahmen innerhalb der Baustelle wie Beschilderung, Beleuchtung, Sicherung usw. sind Sache des AN. Für die Baumaßnahme ist rechtzeitig ein Beschilderungsplan vom AN einzureichen und mit dem AG und dem Straßenverkehrsamt abzustimmen. Diese Leistungen sind in die Position "Einrichtungen zur Verkehrssicherung" einzurechnen. Alle Verkehrsflächen, insbesondere die Fahrbahn und Gehwege sind stets sauber zu halten.

5. Bauabwicklung

5.1 Bauzeitenplanung

Der genaue Bauablauf ist vor Beginn der Maßnahme mit der Bauleitung abzustimmen, ein BZP ist seitens des AN zu legen. Der AN hat den Bauzeitenplan vor Baubeginn als Datei und Ausdruck vorzulegen. Die dort vereinbarten Termine werden verbindliche Vertragsfristen.

5.2 Ausführungsunterlagen
Der Ausführung dürfen nur Unterlagen zugrunde gelegt werden, die vom AG zur Ausführung freigegeben und gekennzeichnet sind. Der AN hat in Bezug auf seine Leistungen grundsätzlich alle Angaben, Zeichnungen, Lieferungen und Leistungen des AG und der Vorunternehmer zu untersuchen, zu prüfen und innerhalb angemessener Frist vor Beginn und Weiterführung seiner Arbeiten den AG auf Bedenken schriftlich hinzuweisen.

5.3 Bauleitung des AN

Der AN benennt dem AG unmittelbar nach Vertragsabschluss eine geeignete Fachkraft als verantwortlichen Bauleiter, sowie seinen Vertreter. Der AN stellt sicher, dass der Bauleiter bzw. sein Stellvertreter für die Dauer der Ausführung der Leistung ständig erreichbar sind. Bei Gesprächen zwischen dem AN und den einzelnen Versorgungsträgern ist der AG zu beteiligen, die Inhalte sind für den AG zu protokollieren.

5.4 Verkehrssicherung

Das Verkehrssicherungsunternehmen sowie der für die Verkehrssicherung Verantwortliche sind dem AN spätestens 1 Woche vor Baubeginn zu benennen. Es obliegt dem AN rechtzeitig zu den Verkehrslenkungstermin einzuladen, die VZ-Pläne entsprechend rechtzeitig zur Genehmigung durch Amt 32 einzureichen und die entsprechende AO einzuholen, Verzögerung gehen zu Lasten des AN.
Die Ergebnisse des OT sind am selben Tag durch den AN zu dokumentieren und an dem mit dem AN abgestimmten Verteiler zu versenden.

Name | Jens Döring |  |
Fachbereich/Abteilung | 32-5 Ordnungsamt / Gewerbe- und Straßenverkehrsrecht |  |
Funktion/Position | Straßenverkehrsrechtliche Angelegenheiten |  |
Telefon | 455 3274 |  |
Telefax | 455 583274 |  |
Mobilnummer |  |  |
E-Mail | jens.doering@muelheim-ruhr.de |  |
Anschrift | Stadtverwaltung Mülheim an der Ruhr
- 32-5 Ordnungsamt -
Am Rathaus 1
45468 Mülheim an der Ruhr |  |

Die Verkehrssicherung ist gemäß RSA zu warten die Protokollierung hat  zu erfolgen und ist dem AN zeitnah zur Verfügung zu stellen. Die Kosten sind in die entsprechen Einheitspreise mit einzurechnen. Es erfolgt keine gesonderte Vergütung.

5.5 Kabel und Rohrleitungen

Der AN hat sich vor Beginn der Bauarbeiten  über alle vorhandenen Versorgungsleitungen und deren genaue Lage zu unterrichten. Notfalls sind hierfür Suchschlitze anzuordnen. Diese werden nicht  gesondert vergütet. Verzögerungen oder Erschwernisse, die durch Leitungen entstehen, berechtigen nicht zu einer zusätzlichen Forderung. Zeitliche Verzögerungen durch eigenverschuldete Beschädigungen von Leitungsnetzen sind durch geeignete Maßnahmen des AN zu kompensieren. Es obliegt dem AN die Verlegung, Sicherung oder Stilllegung von Leitungen mit den jeweiligen Versorgungsträgern rechtzeitig abzustimmen. Unbekannte Leitungen sind dem AG sofort zu melden. Bei Gesprächen zwischen dem AN und den einzelnen Versorgungsträgern ist der AG zu beteiligen, die Inhalte sind für den AG zu protokollieren.

5.6 Aufmaß und Abrechnung

Die für die Abrechnung notwendigen Feststellungen und Aufmaße sind dem Fortgang der Bauarbeiten entsprechend gemeinsam mit der Bauleitung des AG durchzuführen. Diese Aufmaße sind in Zusammenarbeit mit der Bauleitung des AG so auszuführen, dass eine Zuordnung zu den einzelnen Titeln der Massenaufstellung eindeutig hervorgeht bzw. abrechnungsrelevante Angaben (Gehweg, Fahrbahn, Parkstreifen) nachvollziehbar sind. Eine Abstimmung mit der Bauleitung des AG hat vor Erstellung des Aufmaßes statt zu finden. Diese Aufmaße sind von der Bauleitung des AG sowie des AN durch Unterschriften anzuerkennen. Für das Aufmaß von Leistungen, die bei der Weiterführung der Arbeiten nicht mehr einwandfrei feststellbar sind, hat der AN rechtzeitig bei der Bauleitung des AG anzumelden. Versäumt der AN das gemeinsame Aufmaß dieser Leistungen, so liegt es in der Entscheidung des AG, ein nach seiner Meinung geeignetes Verfahren für die Feststellung der  für die Abrechnung verbindlichen Maße zu wählen. Die digitale Erstellung von Abrechnungsplänen ist grundsätzlich zulässig, diese müssen jedoch eindeutig für den AN prüfbar sein. Vor Erstellung hat hierzu ein entsprechender Abstimmungstermin zu erfolgen, indem das projektbezogenen Vorgehen festgelegt wird.

5.7 Vermessung und Absteckung

Die Straßenhauptachse und bei Notwendigkeit die Ausbaugrenzen werden vom AG in der Örtlichkeit angezeigt (gemäß VOB / B § 3 Abs. 2) und müssen je nach Baufortschritt vom AN gesichert werden. Alle weiteren vermessungstechnischen Arbeiten (VOB / C Allg. Regelungen für Bauarbeiten jeder Art Abs. 4.1.3) zur Umsetzung der Bauleistung sind auftragnehmerseitig zu erstellen. Die hierfür anfallenden Kosten sind in die Einheitspreise einzurechnen, falls nicht explizit im LV ausgewiesen. Sämtliche Vermessungsarbeiten sind sorgfältig und unter Einsatz moderner Vermessungsinstrumente und von einer qualifizierten Person, durchzuführen. Die Vermessungsinstrumente sind regelmäßig zu prüfen und erforderlichenfalls zu justieren.

5.8 Abnahme

Die Prüfung und Feststellung von Teilen der Leistung durch den AG, die durch den Fortschritt der Bauarbeiten der Prüfung und Feststellung entzogen werden, ist vom AN rechtzeitig vorher bei der Bauleitung des AG zu beantragen. Unterlässt der AN die Anmeldung, so trägt er alle Kosten für die Maßnahmen, welche zur Durchführung einer nachträglichen Prüfung nötig sind. Nach Fertigstellung der Leistung hat die "förmliche" Abnahme gemäß § 12 Nr.4 VOB/B stattzufinden, ohne Rücksicht darauf, ob die Leistung bereits vom AG benutzt wird. Eine stillschweigende oder fiktive Abnahme ist ausgeschlossen.

6. Entsorgung

6.1 Recyclingbaustoffe gemäß EBV

Es sind ausschließlich RC-Materialien gemäß Ersatzbaustoffverordnung zugelassen, ein entsprechender Gütenachweis ist vor Einbau zu erbringen.

6.2 Baumschutz

Die Vorschriften der RAS-LP 4, DIN 18920 und die Baumschutzsatzung der Stadt Mülheim an der Ruhr sind zwingend zu beachten.

7. Hinweis:

Es wird ausdrücklich auf die Bestimmung der DIN 18299 2.1.1 VOB/C hingewiesen. Die Leistungen umfassen auch die Lieferung der dazu gehörigen Stoffe und Bauteile, einschließlich Abladen und Lagern auf der Baustelle.

### 1 Baustelleneinrichtung

**1.1 Baustelle einrichten**
Baustelle einrichten

Geräte, Werkzeuge und sonstige Betriebsmittel, die zur vertragsgemässen Durchführung der Bauleistungen erforderlich sind, auf die Baustelle bringen, bereitstellen und - soweit der Geräteeinsatz nicht gesondert berechnet wird - betriebsfertig aufstellen einschl. der dafür notwendigen Arbeiten. Die erforderlichen festen Anlagen herstellen.

Baubüros, Unterkünfte, Werkstätten, Lagerschuppen und dgl., soweit erforderlich, antransportieren, aufbauen und einrichten. Strom-, Wasser-, Fernsprechanschluss sowie Entsorgungseinrichtungen und dgl. für die Baustelle, soweit erforderlich, herstellen.

Bei Bedarf Zufahrtswege zur Baustelle sowie Lagerplätze im Baustellenbereich anlegen.

Flächen beschaffen, sofern die vom AG zur Verfügung gestellten nicht ausreichen.

Kosten für Vorhalten, Unterhalten und Betreiben der Geräte, Anlagen und Einrichtungen einschl. Mieten, Pacht, Gebühren und dgl. werden nicht mit dieser Pauschale, sondern mit den Einheitspreisen der betreffenden Teilleistungen vergütet.

Soweit nicht für bestimmte Leistungen (z.B. Bedarfsleistungen) für das Einrichten der Baustelle gesonderte Positionen im Leistungsverzeichnis enthalten sind, gilt die Pauschale für alle Leistungen sämtlicher Abschnitte des Leistungsverzeichnisses.
Menge: 1,000 psch

**1.2 Vor- u. Unterhaltung der Baustelleneinrichtung**
Vor- u. Unterhaltung der Baustelleneinrichtung

Vor- u. Unterhaltung der unter Pos. 1.1 beschriebenen Baustelleneinrichtung. Die Kosten für das Vorhalten der Maschinen und Geräte sowie deren Unterhaltung und Betrieb sind auf die Einheitspreise umzulegen.

Die Einfahrten der Anlieger und Gewerbebetreibenden sind jederzeit in befahrbarem Zustand zu halten. Eventuelle Samstagsarbeit ist einzukalkulieren.

Einzurechenen ist die Bewachung der Baustelle, auch während der arbeitsfreien Zeit, innerhalb der gesamten Bauzeit.

Während der Bauzeit sind an Tage der Müllabfuhr die Müllgefäße bzw. der zugelassene Sperrmüll der Anlieger vor Eintreffen der Müllfahrzeuge an den von ihnen benutzbaren Fahrweg zu transportieren. Die Müllgefäße sind nach der Entleerung unverzüglich zurückzubringen.

Beginn und Ende der Bereitstellung werden vom Tage der Übernahme bzw. Rückgabe an gerechnet. Außer den vollen Wochen werden die Teilzeiten nach Tagen zu 1/7 des Einheitspreises vergütet.
Menge: 5,000 Wo

**1.3 Baustelle räumen, sämtliche LV-Abschnitte**
Baustelle räumen, sämtliche LV-Abschnitte

Baustelle von allen Geräten, Anlagen, Einrichtungen und dergleichen räumen.

Benutzte Flächen und Wege sind entsprechend dem ursprünglichen Zustand ordnungsgemäß herzurichten und  Verunreinigungen zu beseitigen.

Soweit nicht bei bestimmten Leistungen für das Räumen der Baustelle gesonderte Positionen im Leistungsverzeichnis enthalten sind, gilt die Pauschale für alle Leistungen sämtlicher Abschnitte dieses Leistungsverzeichnisses.
Menge: 1,000 psch

### 2 Verkehrssicherung

**2.1 Verkehrssicherung einrichten, vorhalten und räumen, Bauphase 1 bis 4**
Verkehrssicherung einrichten, vorhalten und räumen, Bauphase 1 bis 4

Einrichtungen zur Verkehrssicherung und Verkehrsregelung nach StVO bei Bauarbeiten im Bereich von Verkehrsflächen unter Aufrechterhaltung des Verkehrs aufbauen, ständig unterhalten und betreiben, ggf. umsetzen und abbauen.
Hier Arbeiten unter Einspruigkeit bzw. Sicherung des Baufelds.

Ausführung nach vom AN erstellten und von der zuständigen Behörde genehmigten Verkehrszeichenplänen, einschließlich Herstellung und Fortschreibung der Verkehrszeichenpläne entsprechend dem Baufortschritt.
Für die Verkehrssicherung und -lenkung einzurechnen sind u. a. Absperr- und Leitvorrichtungen, Zäune, Verkehrsschilder, elektrische Warnleuchten, Hinweistafeln, Gelbmarkierung, das Aufstellen von Baken usw.

Es wird wie folgt abgerechnet:
20 % der Pauschale für  erstmalige Einrichtung.
60 % dem jeweiligen Baufortschritt entsprechend.
20 % nach der Baustellenräumung.

Die Einrichtung der Umleitung und Änderung der Verkehrsführung gemäß den beigefügten Plänen sowie der mobilen LSA erfolgt über gesonderte Positionen.
Menge: 1,000 psch

**2.2 Vollsperrung während der Asphaltarbeiten, Bauphase 5 bis 7**
Vollsperrung während der Asphaltarbeiten, Bauphase 5 bis 7

wie in Position 2.1 beschrieben, jedoch Vollsperrung mit Umleitungsbeschilderung während Bauphasen 5 bis 7

Ein entsprechender Umleitungsplan - "Vollsperrung während der Asphaltarbeiten" liegt der Ausschreibung bei.

Die Position bezieht sich auf die gesamte Leistung, die Umleitungsbeschilderung wird an 2 Terminen erforderlich.
Menge: 1,000 psch

**2.3 Mobile Lichtsignalanlage für Engstellensignalisierung**
Mobile Lichtsignalanlage für Engstellensignalisierung

Mobile Lichtsignalanlage (LSA), gemäß TL Transportable Lichtsignalanlagen, Typ C, komplett incl. der erforderlichen Ansteuerung / Verkabelung, auf Anordnung der Bauleitung bzw. Verkehrsbehörde liefern, funktionsgeprüft in Betrieb nehmen und wieder abbauen einschließlich der möglichen Längs- und Quertransporte innerhalb der Baustelle, bei Verlegung der einzelnen Bauphasen und aller Nebenarbeiten.

Bereich: Mehrere Fahrbahnbereiche entsprechend den Bauphasen

- mit 2 Signalgruppen
- mit 2 Infrarotdektoren

Die erforderliche Stromversorgung ist vom Auftragnehmer herzustellen. Sollten Montagearbeiten für die Verkabelung der Lichtsignalanlage im Bereich von Fahrleitungsanlagen erforderlich werden, so sind diese Arbeiten durch ein autoristiertes Unternehmen oder direkt durch den Bahnbetreiber durchzuführen. Auf den großen Abstand zwischen den zu koordinierenden Signalanlagen (ca. 450 m) wird hingewiesen und ist in den Einheitspreis mit einzurechen. Die Koordinierung des Bauablaufs obliegt dem Auftragnehmer. Die entsprechenden Mehrkosten sind in den Einheitspreis mit einzurechnen. Das Abhängen und wieder Freigeben der ortsfesten Signalanlage hat gemäß der verkehrsrechtlichen Anordnung zu erfolgen und ist in den Einheitspreis mit einzurechnen. Das Erstellen der erforderlichen Signalpläne und die diesbezüglich Abstimmung mit der zuständigen Verkehrsbehörde, bis hin zur Genehmigung einschließlich der Gebühren, sind in den Einheitspreis mit einzurechnen. Die Programmierung der transportablen Lichtsignalanlage hat entsprechend den genehmigten Plänen zu erfolgen. Die bei der Einrichtung erforderlichen Sicherungsmaßnahmen sind in den Einheitspreis mit einzurechnen.

Weiter sind folgende Vorschriften zu beachten:

RSA / ZTV-SA - Richtlinie und Zusätzliche Technische Vertragsbedingungen für die Sicherung von Arbeitsstellen an Straßen. RiLSA - Richtlinien für Lichtsignalanlagen für den Straßenverkehr in der aktuellen Fassung.
Menge: 1,000 psch

**2.4 Mobile Lichtsignalanlage - Kreuzungssignalanlage Typ D**
Mobile Lichtsignalanlage  - vorhalten und warten

Abgerechnet wird nach Kalendertagen.
Menge: 26,000 d

### 3 Aufbrucharbeiten

**3.1 Pflaster und Gehwegplatten aufnehmen**
Pflaster aufnehmen

Pflaster verschiedener Größen und Dicken in Sand- oder Mörtelbett verlegt, einschließlich Bettung aufnehmen und wiederverwerten

Bereich: Gehweg

Das Aufbruchgut geht in das Eigentum des AN über und ist gemäß Kreislaufwirtschaftsgesetz KrWG einer Wiederverwertung zuzuführen.
Menge: 20,000 m2

**3.2 Bordsteine Beton, aufnehmen und entsorgen**
Bordsteine Beton, aufnehmen und entsorgen

Bordsteine aller gänigen Formate nach DIN EN1340 aus Beton aufnehmen einschließlich Abbruch der Rückenstütze und des Fundamentes.

Bereich: Fahrbahn

Das Aufbruchgut geht in das Eigentum des AN über und ist einer Wiederverwertung gemäß KrWG zuzuführen.
Menge: 22,000 m

**3.3 Rinnenbahn Beton, aufnehmen und entsorgen**
Rinnenbahn Beton, aufnehmen und entsorgen

Rinnenpflaster aller gänigen Formate nach DIN EN1338 aus Beton aufnehmen einschließlich Abbruch der Rückenstütze und des Fundamentes.

Verlegeart: 1-reihig
Bereich: Fahrbahn

Das Aufbruchgut geht in das Eigentum des AN über und ist einer Wiederverwertung gemäß KrWG zuzuführen.
Menge: 23,000 m

**3.4 VZ demontieren, laden, abfahren, entsorgen**
VZ demontieren, laden, abfahren, entsorgen

Verkehrszeichen / Zusatzzeichen und Straßenschilder samt Befestigungsmaterial von vorhandenen Pfosten bzw. Mast demontieren, laden, abfahren und entsorgen.

Das Aufbruchgut geht in das Eigentum des AN über und ist einer Wiederverwertung gemäß KrWG zuzuführen.
Menge: 1,000 St

**3.5 Schilderpfosten demontieren, laden, abfahren und entsorgen**
Schilderpfosten demontieren, laden, abfahren und entsorgen

Schilderpfosten aus Stahl einschließlich vorhandener Pfostenfundamente und Bodenhülsen demontieren, laden, abfahren und entsorgen. Fundament abbrechen.

Die Erdarbeiten (verfüllen und verdichten) sind in diese Position einzurechnen und werden nicht gesondert vergütet.

Das Aufbruchgut geht in das Eigentum des AN über und ist einer Wiederverwertung gemäß KrWG zuzuführen.
Menge: 1,000 St

**3.6 Entwässerungsleitungen Aufnehmen**
Entwässerungsleitungen Aufnehmen

Vorh. Entwässerungsleitung incl. aller Zubehörteile aufnehmen, im Zuge der
Rohrgrabenherstellung freilegen und auf Kosten des AN
entsorgen. Ausführung der Grabenarbeiten wird  gesondert Vergütet.

Rohrleitung aus Steinzeug
Nenndurchmesser DN 150

Der Verbleib des Abfalls ist gem. KrWG zu belegen.
Menge: 2,500 m

**3.7 Schottertragschichten aufbrechen, lösen, laden und wiederververwerten**
Schottertragschichten aufbrechen, lösen, laden und wiederverwerten

Aufbrechen, lösen, laden und einer Wiederverwertung zuführen.

Dicke 5 bis 10 cm.

Bodenmaterial bis Materialklasse BM-F3

Bereich : Gehwegnase

Das Aufbruchgut geht in das Eigentum des AN über und ist gemäß Kreislaufwirtschaftsgesetz KrWG einer Wiederverwertung zuzuführen.
Menge: 11,000 m2

**3.8 Schottertragschichten aufbrechen, lösen, laden und wiederververwerten**
Schottertragschichten aufbrechen, lösen, laden und wiederverwerten

Aufbrechen, lösen, laden und einer Wiederverwertung zuführen.

Dicke 15 bis 30 cm.

Bodenmaterial bis Materialklasse BM-F3

Bereich : Fahrbahn

Das Aufbruchgut geht in das Eigentum des AN über und ist gemäß Kreislaufwirtschaftsgesetz KrWG einer Wiederverwertung zuzuführen.
Menge: 8,000 m2

**3.9 Bituminöse Befestigung > 5 bis 10 cm**
Bituminöse Befestigung > 5 bis 10 cm

Bituminöse Deck- und Binderschichten nach Inaugenscheinnahme durch den AN aufbrechen, zerkleinern, laden abfahren und  zu den Verwertungsklassen
und Verwertungsverfahren in Anlehnung an die RuVA-StB 01 wiederverwerten.

Schichtdicke:  > 5 bis 10 cm
Bereich:  Fahrbahn /  Gehweg

Der beiliegende Bericht zur Untersuchung des Untergrundes und des Fahrbahnaufbaus ist verbindlicher Teil der Ausschreibung.

Das Aufbruchgut geht in das Eigentum des AN über und ist gemäß Kreislaufwirtschaftsgesetz KrWG einer Wiederverwertung zuzuführen.
Menge: 8,000 m2

**31.0 Bituminöse Befestigung > 10 bis 20 cm**
Bituminöse Befestigung > 10 bis 20 cm

Bituminöse Befestigung nach Inaugenscheinnahme durch den AN aufbrechen, zerkleinern, laden abfahren und  zu den Verwertungsklassen
und Verwertungsverfahren in Anlehnung an die RuVA-StB 01 wiederverwerten.
Siehe hierzu Tabelle 9 des Baugrundgutachtens.

Schichtdicke:  > 10 bis 20 cm
Bereich:  Fahrbahn

Der beiliegende Bericht zur Untersuchung des Untergrundes und des Fahrbahnaufbaus ist verbindlicher Teil der Ausschreibung.

Das Aufbruchgut geht in das Eigentum des AN über und ist gemäß Kreislaufwirtschaftsgesetz KrWG einer Wiederverwertung zuzuführen.
Menge: 8,000 m2

### 4 Rinnen und Borde

**4.1 Rinnenbahn 1-reihig, verlegen**
Rinnenbahn 1-reihig, verlegen

Einreihige Rinne entsprechend DIN EN 1338 nach den Richtlinien für die Herstellung und Verwendung von Betonpflastersteinen im Straßenbau liefern und verlegen. Einschließlich Herstellung des Unterbetons aus C 20/25 fertigen, Beton entsprechend der Sohlenhöhe des Betonsteinfundamentes. Steine in den frischen Unterbeton oder nachträglich in ein Zementmörtelbett MV 1:3 versetzen. Fugen mit Zementmörtel MV 1:3 einschlämmen und Pflasteroberflächen anschließend säubern. Die erforderlichen Erdarbeiten und Schnitte sind in den EP einzurechnen.

Bereich: Fahrbahn
Nutzflächen: grau
Verlegeart: 1-reihig

Größe: 24/16/14 cm (nach DIN EN 1338) in Kurven auch 16/16/14 cm
Menge: 19,000 m

**4.2 Betonsteinpflasterrinne regulieren**
Betonsteinpflasterrinne regulieren

Rinnenpflaster in kurzen Teillängen aufnehmen, einschließlich gegebenenfalls dem Abbruch der Rückenstütze und des Fundamentes.
Die Schuttmassen in Eigentum des AN übernehmen und einer Wiederverwertung zuzuführen.
Lieferung von Ersatzrinnenpflaster gleicher Menge.

Rinnensteine aus Beton nach DIN EN 1338 auf einem 20 cm starken Fundament aus Beton C 20/25, höhen- und fluchtgerecht, inklusive aller erforderlichen Erdarbeiten, versetzen.
Rinne mit geeignetem Fugenmaterial einschlämmen.

Rinnenstein der Abmessung: l 240 mm, b 160 mm, h 140 mm
In Anschlüssen auch:  l 160 mm, b 160 mm, h 140 mm

Ausführung inklusive der erforderlichen Schnitte mit dem Naßschneidegerät.

DIN 18 318 und ZTV P-StB sind zu beachten.

Breite  = 1-zeilig
Nutzfläche  = grau
Verlegeart  = Läuferverband mit ca. 5mm Fuge
Pflasterart  = Ohne Fase
Menge: 40,000 m

**4.3 Betonbordsteine verlegen, (H 12/15/25)**
Betonbordsteine verlegen, (H 12/15/25)

Betonbordsteine gemäß DIN EN 1340 wie folgt verlegen: Der Betonstuhl aus C 20/25 für die Bordsteine, bestehend aus einer 20 cm dicken Sohle und einer mindestens 10 cm breiten Rückenstütze, höhen- und fluchtgerecht einschließlich der Kurven herstellen. Einschließlich aller erforderlichen Schnitte und Erdarbeiten.

Auf den frischen Beton sind die Bordsteine zu versetzen. Die Fugen sind mit einer Breite von 5 mm vorzusehen. Fugen über 5 mm Breite wie z. B. in Kurven (Keilfugen) sind mit Zementmörtel 1:3 sauber und voll auszufugen.

Bordsteine gem. DIN 483 aus wetterbeständigem Hartgestein und quarzhaltigem Natursand als Zuschlagstoff, Tritt und Anlaufflächen ausgewaschen. Quarz, hell, gewaschen.

Größe: H 12/15/25/100 cm, H 12/15/25/ 50 cm nach DIN EN 1340
Farbe: Quarz, hell, gewaschen
Menge: 10,000 m

**4.4 Betonbordsteine verlegen, (R 15/22), r = 5 cm**
Betonbordsteine verlegen, (R 15/22), r = 5 cm

Betonbordsteine gemäß DIN EN 1340 wie folgt verlegen: Der Betonstuhl aus C 20/25 für die Bordsteine, bestehend aus einer 20 cm dicken Sohle und einer mindestens 10 cm breiten Rückenstütze, höhen- und fluchtgerecht einschließlich der Kurven herstellen. Einschließlich aller erforderlichen Schnitte und Erdarbeiten, BK 3-5. Auf den frischen Beton sind die Bordsteine zu versetzen. Die Fugen sind mit einer Breite von 5 mm vorzusehen. Fugen über 5 mm Breite wie z. B. in Kurven (Keilfugen) sind mit Zementmörtel 1:3 sauber und voll auszufugen. Bordsteine gem. DIN 483 aus wetterbeständigem Hartgestein und quarzhaltigem Natursand als Zuschlagstoff, Tritt und Anlaufflächen ausgewaschen. Quarz, hell, gewaschen.

Größe:  R 15/22/100 cm, R 15 /22/ 50 cm nach DIN EN 1340
Farbe:  Quarz, hell, gewaschen
Menge: 8,000 m

**4.5 Betonbordsteine verlegen, Flügelsteine, als Zulage**
Betonbordsteine verlegen, Flügelsteine, als Zulage

wie beschrieben jedoch, Flügelsteine passend zum vorab genannten Format.

Als Zulage zu Position 4.3 + 4.4
Menge: 4,000 m

### 5 Pflasterarbeiten

**5.1 Betonsteinpflasterdecke grau ohne Fase / Gehweg / Läuferverband**
Betonsteinpflasterdecke grau ohne Fase / Gehweg / Läuferverband

Betonsteinpflasterdecke mit Bettung nach den Bestimmungen der TL Pflaster StB 06 und der ZTV Pflaster StB 06 liefern und verlegen.

Die Betonerzeugnisse müssen von Werken bezogen werden, die der Überwachung durch den "Güteschutz Beton e. V." oder einer anerkannten neutralen Prüfstelle unterliegen. Auf Verlangen sind dem AG die Prüfzeugnisse vorzulegen. Diese dürfen nicht älter als sechs Monate sein. Der AG behält sich Kontrollprüfungen vor. Kosten für Kontrollprüfungen, deren Ergebnis nicht den Anforderungen genügen, werden dem AN angelastet.

Pflastersteine aus Beton DIN EN 1338
l 200 mm, b 100 mm, h 80 mm in Randbereichen auch
l 100 mm, b 100 mm, h 80 mm

Verlegeart  = Läuferverband
Pflasterart  = ohne Fase
Farbe  = Grau
Bereich  = Gehweg
Bettungsmaterial  = Mineralstoffgemisch 0/8 mm. (4cm)
Fugenmaterial  = Mineralstoffgemisch 0/4 mm.

Bereich: Gehweg / Sicherheitsstreifen

Das Pflaster ist in einem Zeitraum von 3 Monaten nach der Abnahme nachzufugen. Das Nachsanden ist dem AG anzuzeigen.
Menge: 10,000 m2

**5.2 Pflastersteine zuarbeiten**
Pflastersteine zuarbeiten

Pflastersteine auf Paßmaß trennen und zugearbeitete Steine an Kanten und Einfassungen bzw. an Aussparungen und Einbauten verlegen. Steine mit Nassschneidegerät schneiden.

Art : Betonpflastersteine nach DIN EN 1338
Dicke:  8 cm
Menge: 18,000 m

### 6 Inlinersanierung

**6.1 Senkenleitungen reinigen und von Abflusshindernissen befreien**
Senkenleitungen reinigen und von Abflusshindernissen befreien

Senkenanschlussleitungen nach Wahl des AN mit Hochdruck rohrschonend und rückstandsfrei als Vorbereitung zur Sanierung reinigen. Schäden, die durch unsachgemäße Reinigung entstanden sind, werden zu Lasten des AN behoben; einschl. evtl. erf. vorheriger Kamerabefahrung. Zugänglich vom Schacht oder von Revisionsöffnungen im Haus; einschl. Öffnen auch von schwierig zu öffnenden Revisionsöffnungen; max. Verschmutzungsgrad bis 20 %.
Die Leitungen sind so zu reinigen, dass ein ungehinderter Abfluss gewährleistet und das gewählte Sanierungsverfahren durchführbar ist.
Das Resultat der Reinigung ist auf Video mittels Kamerainspektion festzuhalten und dient als Nachweis für die Abrechnung und die Abnahme der Sanierung.
Die Dokumentation der Inspektion als Video hat auf CD oder DVD zu erfolgen. Die vollständigen Aufnahmen je Haus sind auf einer CD/DVD unterzubringen.

Abgerechnet wird nach der Länge der gereinigten Leitungsabschnitte.
Menge: 5,500 m

**6.2 Kanalreinigungseinheit mit Bedienung (Fräse)**
Kanalreinigungseinheit mit Bedienung (Fräse)

Kanalreinigungseinheit mit Bedienung (Fräse); mit allen erforderlichen Arbeitswerkzeugen. Diese Leistung wird nur auf Anordnung des AG durchgeführt. Zum beseitigen von Muffenversätzen und  verfestigten Ablagerungen und weiteren Hindernissen. Gezählt wird nur die Einsatzzeit auf der Baustelle; An-und Abfahrt werden nicht gesondert vergütet.
Menge: 5,000 h

**6.3 Kurzliner liefern und einbauen**
Kurzliner liefern und einbauen

Sanierung mittels Kurzliner mit einem in Epoxidharz getränkten und dreilagigem Glasgewebe bis 1,0 m aus ECR-Material oder gleichwertig, zum kraftschlüssigem Verbund mit dem Altrohr zur punktuellen Sanierung von Grundleitungen DN 100 bis DN 200 an einem Stück.

Muffen, bzw. die Muffen vor und hinter einem Schaden sind mit dem Kurzliner mindestens 25 cm zu überdecken. Das Trägermaterial muss faltenfrei und im eingebauten System unter Umgebungstemperatur aushärten. Die Rohrauskleidung erfolgt entweder über Revisionsschächte, Revisionsöffnungen oder über einzubringende Kopflöcher bei normalen Einbaubedingungen. Die Kopflöcher werden gesondert vergütet. Eingesetzte Materialien: ECR Glas

Einschl. anfräsen der Rohrinnenwandung in erforderlichem Umfang. Die Fräsarbeiten sind auf Datenträger zu dokumentieren.
Menge: 3,000 m

**6.4 Schlauch-Liner**
Schlauch-Liner

Schlauchliner mit Zulassung liefern und fachgerecht einbauen; Aushärtung mit Heißwasser. Anforderungen an Material, Einbau und Qualifikation nach Merkblatt 7.1 des RSV e.V., faltenfreie Bogengängigkeit >60°, Einbau von vorhandenem Revisionsschacht bzw. von Revisionsöffnungen hinterwanderungsfrei in Grundleitungen verschiedener Materialien und DN. (DN 100 -  DN 200). Dimensionssprünge sind gemäß den Toleranzvorgaben des entsprechenden Liner-Herstellers zu berücksichtigen. Die Eignung des Systems ist durch Nachweis der  Eigenschaften (Biege-E-Modul, Biegefestigkeit, Wanddicke, Wasserdichtheit, Haftung, Resistenz) durch Prüfzeugnisse eines anerkannten Prüfinstitutes vor Einbau nachzuweisen, Harzverbrauch, Wandaufbau und Reaktionsverhalten sind nachzuweisen.
Es ist ein nahtloser Schlauch zu nutzen der eine nachgewiesene Mindestwanddicke im eingebauten und erhärteten Zustand von 3mm nicht unterschreitet. Einschl. evtl. erforderlicher Wasserhaltung, Einmessen aller Zuläufe sowie Kalibrieren des Schlauchliners sowie aufrauen der Oberflächen und öffnen der Linerenden.
Menge: 3,500 m

### 7 Tragschichtarbeiten

**7.1 Frostschutzschicht, Fahrbahn 24 cm, RC I, Bk 1,8**
Frostschutzschicht, Fahrbahn 24 cm, RC I, Bk 1,8

Schotter liefern und gemäß ZTV SoB-StB einbauen.

Einbaudicke i.M. 24 cm, Einbaugewicht ca. 1,9 t/m³ Toleranz für Sollhöhe +2,0/-2,0 cm.

Verformungsmodul EV2 auf der Oberfläche min. 120 MN/m². Verdichtungsgrad DPr min. 103 v.H.

Material = Recycling- Material (RC I nach Ersatzbaustoffverordnung 2023) Körnung 0/45

Bereich: Fahrbahn

Bei der Abrechnung müssen die von der Bauleitung des AG abgezeichneten Orginalwiegekarten vorliegen. Duplikate werden nicht anerkannt.
Menge: 8,000 m2

**7.2 Schottertragschicht, Fahrbahn, 15 cm, RC I, Bk 3,2**
Schottertragschicht, Fahrbahn, 15 cm, RC I, bis Bk 1,8

Schotter liefern und gemäß ZTV SoB-StB einbauen.

Einbaudicke i.M. 15 cm, Einbaugewicht ca. 1,9 t/m³ Toleranz für Sollhöhe +2,0/-2,0 cm.

Verformungsmodul EV2 auf der Oberfläche min. 150 MN/m². Verdichtungsgrad DPr min. 103 v.H.

Material = Recycling- Material (RC I nach Ersatzbaustoffverordnung 2023) Körnung 0/45

Bereich: Fahrbahn

Bei der Abrechnung müssen die von der Bauleitung des AG abgezeichneten Orginalwiegekarten vorliegen. Duplikate werden nicht anerkannt.
Menge: 8,000 m2

### 8 Asphaltarbeiten

**8.1 vorh. Schachtabdeckung ausbauen und entsorgen**
vorh. Schachtabdeckung ausbauen und entsorgen

vorhandene alte Schachtabdeckung DN 625/800 ausbauen und entsorgen, alle hierzu erforderlich Aufbrucharbeiten an der Asphaltschicht incl. der Trennschnitten sind über dies Position abzurechnen.
Menge: 4,000 St

**8.2 Einwalzbare Schachtabdeckung, Infratop Selflevel PKS 145mm/190mm. Vent und zugehörigen Kunststoff-Auflagering H= 40mm/90mm liefern und einbauen**
Einwalzbare Schachtabdeckung, Infratop Selflevel PKS 145mm/190mm. Vent und zugehörigen Kunststoff-Auflagering H= 40mm/90mm einbauen

Schachtabdeckung INFRATOP Selflevel Klasse D 400 nach DIN EN 124-2, lichte Weite600mm aus duktilem Gusseisen GJS-500-7 ISO 1083 mit schwarzer Beschichtung auf Wasserbasis. Mit Lockerungs-/ und Öffnungstaschen. Mit freilagerndem PKS Gelenk in runder bauform mit Diebstahlsicherungsoption und Zuklappsicherung.Mit Lüftungsöffnungen.

Rahmen zum Einwalzen in Asphalt - Rahmenhöhe 145mm/190mm. Rahmen mit Aufnahmetaschen für Schmutzfänger nach DIN 12221. Deckel mit rutschsicherem 4L-Design. Mit T- BLOC-Verriegelungals integrierte Öffnungshilfe mit Öffnung zur Betätigung mit handelsüblichen Schachthaken. 90°Sicherungarretierung des Deckels. Klapperfrei durch breite dämpfende Polychlorropreneinlage. Hersteller zertifieziert nach ISO 9001,18001,50001 Auflagering D 650-Kunststoff für SelflevelAbdeckungen H = 145mm/145mm-Adapterring aus Kunststoff für Selflevel Bestehend aus recycelten thermoplastischen Materialien.
i.D650a.D730/790 H =40mm/90mm

Einbau gemäß der Herstellervorgaben mit allen Nebenarbeiten und mehrfacher Regulierung während des lageweisen Asphalteinbaus.
Die Schachtabdeckungen werden bauseits gestellt.
Menge: 4,000 St

**8.3 vorhandene selbstnivellierende Schachtabdeckung aufnehmen und neu einbauen**
vorhandene selbstnivellierende Schachtabdeckung aufnehmen und neu einbauen

wie in der Vorposition beschrieben, jedoch bereits vorhandene selbstnivellierende Schachtabdeckung neu setzen.

Das Aufbruchgut geht in das Eigentum des AN über und ist gemäß Kreislaufwirtschaftsgesetz KrWG einer Wiederverwertung zuzuführen.
Menge: 7,000 St

**8.4 vorhandene Kappen ausbauen und entsorgen**
vorhandene Kappen ausbauen und entsorgen

Einbauteile (Hydranten-, Schieberkappen und dgl.) freilegen und auf neue Höhe setzen (auf Beton Auflagerplatte). Umpflasterung aufnehmen und entsorgen. Hierzu erforderlicher Rückbau incl. ggfs. Umpflasterung sowie erforderliche Asphaltschnitte sind über diese Position anzurechnen.

Bereich:  Fahrbahn

Das Aufbruchgut geht in das Eigentum des AN über und ist gemäß Kreislaufwirtschaftsgesetz KrWG einer Wiederverwertung zuzuführen.
Menge: 14,000 St

**8.5 selbstnivellierende Kappen in Asphaltfläche einbauen**
selbstnivellierende Kappen in Asphaltfläche einbauen

Führungsrohr bündig in die Schottertragschicht einbauen und ausreichend verdichten, danach Teleskopoberteil einsetzen. Die Position der Straßenkappe am Fahrbahnrand markieren. Wichtig: Es ist unbedingt darauf zu achten, dass keine Unterlageplatte verbaut wird. Die Unterlageplatte wirkt als Fremdkörper in der Schottertragschicht und zerstört Funktion und Vorteile der Teleskop-Straßenkappe im Unterhalt. In Asphalt einbauen: Nur auf den Deckel des Teleskopoberteils Antihaftmittel aufbringen. Danach wie gewohnt den Asphalt per Hand oder maschinell einbauen.

Direkt nach dem Einbau das Teleskopteil freilegen, ausreichend ausziehen und mit Asphaltmischgut unterstampfen. Abschließend den Deckel von Mischgut säubern und oberflächenbündig einwalzen. Die Statik der Straßenkappe ist so berechnet, dass Führungsrohr und Teleskopoberteil mit einem Plattenverdichter, Fertiger oder einer Walze überfahren werden können. Das Rangieren auf der Kappe mit einem Fertiger sollte jedoch vermieden werden. Vor dem Einwalzen den Deckel reinigen, um ein zu tiefes Einwalzen des Teleskopoberteils zu vermeiden.

Die Kappen werden durch das RWW gestellt, Ansprechpartner ist Herr Kratz.
Menge: 14,000 St

**8.6 Kantenschnitt an Deckschicht bis 4 cm**
Kantenschnitt an Deckschicht bis 4 cm

Kantenschnitt an der vorhandenen Deckschicht mit Schneidegerät herstellen. An den Ecken müssen die Schnitte in voller Tiefe über Kreuz so ausgeführt werden, daß die volle Schichtdicke gewährleistet ist.

Das Aufbruchgut geht in das Eigentum des AN über und ist gemäß Kreislaufwirtschaftsgesetz KrWG einer Wiederverwertung zuzuführen.
Menge: 54,000 m

**8.7 Decke fräsen, bis 8 cm**
Decke fräsen, bis 8 cm

Decke fräsen und Material aufnehmen, laden, transportieren  und einer Wiederverwertung zuführen. Asphaltdeckschicht in vorwiegend zusammenhängenden Flächen.

Frästiefe.  bis 8 cm
Bereich:  Bestandsfahrbahn incl. Anschlußbereiche

Das Aufbruchgut geht in das Eigentum des AN über und ist gemäß Kreislaufwirtschaftsgesetz KrWG einer Wiederverwertung zuzuführen.
Menge: 3168,000 m2

**8.8 AC 32 TS, Fahrbahn, 10 cm, BK 1,8**
AC 32 TS, Fahrbahn, 10 cm, BK 1,8

AC 32 TS nach ZTV Asphalt-StB 07/13, TL Asphalt-STB 07/13, gemäß Belastungsklasse 1,8 der RStO 12 in aktueller Fassung, liefern und heiß einbauen.

Bereich:  Fahrbahn
Einbaudicke:  ca. 10 cm
Einbaugewicht:  196 kg/m²
Straßenbaubitumen:  50/70

Einbau mit Fertiger, bei nicht mit dem Fertiger zu erreichenden Anpassungsbereichen, Einbau von Hand.

Bei der Abrechnung müssen die von der Bauleitung des AG abgezeichneten Originalwiegekarten vorliegen. Duplikate werden nicht anerkannt.
Menge: 11,000 m2

**8.9 Asphalttragschicht, AC 22 TS 50/70 TN, t-Einbau**
Asphalttragschicht, AC 22 TS 50/70 TN, t-Einbau

t-Einbau in kleinen Mengen, in Schadensstellen, zur Profilierung oder zur Angleichung bei Übergängen, Anschlüssen und dergleichen. In nicht zusammenhängenden Flächen. Der Rückbau wird gesondert vergütet.

Bereich: Provisorien

Bei der Abrechnung müssen die von der Bauleitung des AG abgezeichneten Originalwiegekarten vorliegen. Duplikate werden nicht anerkannt.
Menge: 20,000 t

**81.0 Reinigen der angefrästen Asphaltschicht**
Reinigen der angefrästen Asphaltschicht

Oberfläche der gefrästen Asphaltschicht vor dem Einbau dem Asphalteinbau auch in Teilflächen, rückstandslos reinigen, anfallende Stoffe in das Eigentum des AN übernehmen, laden und zu einer zugelassenen Deponie abfahren, die Deponiegebühren gehen zu Lasten des AN.

Die gereinigte Binderschicht muss so sauber sein, dass die darauf aufzubringende Deckschicht voll mit der Binderschicht verklebt ist. Vergütet wird nur die Reinigung der Flächen, deren Verschmutzung der AG zu vertreten hat, wie z.B. Einfahrten, Überfahrten und Flächen, die auf Anordnung des AG für den Verkehr zeitweilig freigegeben wurden.
Menge: 3168,000 m2

**81.1 Asphalttragschicht mit polymermodifizierter Bitumenemulsion ansprühen, gefräst**
Asphalttragschicht mit polymermodifizierter Bitumenemulsion ansprühen, gefräst

Bitumenhaltiges Bindemittel gemäß TL BE-STB 15 auf zusammenhängenden Flächen und Kleinflächen vor Einbau der Binderschicht aufsprühen.

Unterlage:  Asphalttragschicht
Bauklasse:  Bk 100 bis Bk 1,8
Beschaffenheit:  gefräst
Bindemittel:  C60 BP4-S
Menge:  250 - 350 g/m²

Nachweis des eingebauten Materials zur Abrechnung erforderlich!
Menge: 3168,000 m2

**81.2 Bitumennahtkleber aufbringen, Anschlußnaht Binderschicht, 4 cm**
Bitumennahtkleber aufbringen, Anschlußnaht Binderschicht, 4 cm

Vorbehandlung von Mittel- und Anschlussnähten der Asphaltschicht mit polymermodifiziertem Bitumennahtkleber, gemäß TL Fug-StB 15, hochflexibel und standfest. Maschinell und manuell verarbeitbar. Nach Herstellerangaben einbauen.

Die bestehende Einbaubahn muss bis zum Rand profilgerecht, gleichmäßig verdichtet und rissefrei sein. Die Nahtflanke ist in leicht angeschrägter - nicht insenkrechter - Form anzulegen, ggf. trocknen, mit vom Hersteller des Bitumennahtkleber vorgeschriebenem Voranstrich gut deckend streichen und trocknen lassen.

Der Bitumennahtkleber ist nach entsprechender Vorbehandlung, in einer Menge
von mindestens 50 g Bindemittel pro cm Schichtdicke je laufender Meter Nahtflanke aufzubringen. unmittelbar vor Einbau der zu verbindenden Binderschicht, maschinell oder manuell aufzubringen.

Bereich: Längsnähte / Quernähte
Menge: 54,000 m

**81.3 AC 16 BS 30 / 45, 4 cm, Fahrbahn, Belastungsklasse Bk 1,8**
AC 16 BS 30/45, 4 cm, Fahrbahn, Belastungsklasse Bk 1,8

AC 16 BS 30 / 45 nach ZTV Asphalt-StB in gültiger Fassung, entsprechend Belastungsklasse Bk 1,8 der RStO 12 liefern und heiß einbauen.

Einbau mit Fertiger bei nicht mit dem Fertiger zu erreichenden Anpassungsbereichen, Einbau von Hand.

Einbaudicke: 4 cm
Bindemittel: Straßenbaubitumen 30/45

Bei der Abrechnung müssen die von der Bauleitung des AG abgezeichneten Originalwiegekarten vorliegen. Duplikate werden nicht anerkannt.
Menge: 3168,000 m2

**81.4 Asphaltbinderschicht mit polymermodifizierter Bitumenemulsion ansprühen, frisch**
Asphaltbinderschicht mit polymermodifizierter Bitumenemulsion ansprühen, frisch

Bitumenhaltiges Bindemittel gemäß TL BE-STB 15 auf zusammenhängenden Flächen und Kleinflächen vor Einbau der Deckschicht aufsprühen.

Unterlage:  Asphaltbinderschicht
Bauklasse:  Bk 100 bis Bk 1,8
Beschaffenheit:  frisch
Bindemittel:  C60 BP4-S
Menge:  150 - 250 g/m²

Nachweis des eingebauten Materials zur Abrechnung erforderlich!
Menge: 3179,000 m2

**81.5 Fugenband, min. 10 mm breit, verlegen**
Fugenband, min. 10 mm breit, verlegen

Schmelzbares Bitumenfugenband, mindestens 10 mm breit,
Höhe entsprechend der Deckschichthöhe zuzüglich 5 mm,
an der zu verklebenden Seite mit Gasbrenner leicht anschmelzen und mit erwärmten Spachtel o. ä. vollflächig
an die Flanke fest andrücken.
Die senkrecht hergestellten Flanken vorher reinigen,
ggf. trocknen, mit vom Hersteller des
Bitumen-Fugenbandes vorgeschriebenem Voranstrich gut
deckend streichen und trocknen lassen.

Bereich: Anschlußbereiche
Menge: 54,000 m

**81.6 SMA 8 S 25/55-55A DIA FA, 4 cm, Fahrbahn, Belastungsklasse Bk 1,8**
SMA 8 S 25/55-55A DIA FA, 4 cm, Fahrbahn, Belastungsklasse Bk 1,8

SMA 8 S 25/55-55A DIA FA nach ZTV Asphalt-StB, gemäß Belastungsklasse Bk 1,8 der RStO 12 liefern und heiß einbauen. Einbau mit Fertiger bei nicht mit dem Fertiger zu erreichenden Anpassungsbereichen, Einbau von Hand.

Bereich:  Fahrbahn
Einbaudicke: 4 cm
Bindemittel: Straßenbaubitumen 25/55-55A nach DIN EN 12591
Einbaugewicht: 96 kg/m²

Bei der Abrechnung müssen die von der Bauleitung des AG abgezeichneten Originalwiegekarten vorliegen. Duplikate werden nicht anerkannt.
Menge: 3179,000 m2

**81.7 Absplitten der Asphaltdeckschicht**
Absplitten der Asphaltdeckschicht

Das Abstreumaterial ist dabei auf der noch heißen Schicht so frühzeitig aufzubringen, dass es durch Walzen eingedrückt wird.

Gesteinsart:  Diabas / Moräne
Gesteinskörnung:  1/3
Einbaumenge:  etwa 0,5 - 1,0 kg/m²

Überschüssiges, nicht gebundenes Material ist zu entfernen und einer Wiederverwertung gemäß KrWG zuzuführen.
Menge: 3179,000 m2

### 9 Senkenleitungen / Straßeneinläufe

**9.1 Leitungsgraben Anschlussleitung, Tiefe bis 1,25 m**
Leitungsgraben Anschlussleitung, Tiefe bis 1,25 m

Boden-Bauschutt-Gemisch für Leitungsgraben profilgerecht ausheben. Straßenaufbruch wird gesondert vergütet. Bodenklassen 3 bis 5 nach DIN 18300.

Grabentiefe:  bis 1,25 m

Grabenbreiten gemäß DIN EN 1610. Aushub, soweit zum Verfüllen geeignet, zur Wiederverwendung seitlich lagern, nach Verlegen der Leitung in Graben oberhalb der Leitungszone einbauen und verdichten. Fehlenden Verfüllboden einbauen und verdichten wird gesondert vergütet.

Zum Verfüllen nicht verwendeten Aushub in Eigentum des AN übernehmen, von der Baustelle entfernen und einer Wiederverwertung zuführen.

Aushub ab Erdplanum, außerhalb des Bereichs der flächigen Erdbauarbeiten ab Oberkante vorhandener Straße.
Menge: 8,500 m3

**9.2 Boden in Handschachtung**
Boden in Handschachtung

Boden in  und in Handarbeit ausheben.

Bereich: Senkenleitungen und Baugruben für Straßenabläufe

Das Aufbruchgut geht in das Eigentum des AN über und ist gemäß Kreislaufwirtschaftsgesetz KrWG einer Wiederverwertung zuzuführen.
Menge: 1,000 m3

**9.3 Leitungsgraben unter Versorgungsleitungen**
Leitungsgraben unter Versorgungsleitungen

Leitungsgraben im Bereich von Versorgungsleitungen herstellen. Boden-Bauschutt-Gemisch im Bereich von kreuzenden und querenden Versorgungsleitungen (Kabel/ Rohre) ausheben.

Bodenklassen 3 bis 5 nach DIN 18300.

Einzurechnen ist die Handschachtung und die Sicherung der Leitungen gemäß den Richtlinien der Betreiber und der ordnungsgemäße Wiedereinbau einschließlich Herstellung der Leitungszone im Bereich der Versorgungsleitungen.

In Leitungsgräben bis 2,50 m Tiefe.

Bereich: Senkenleitungen und Baugruben für Straßenabläufe

Das Aufbruchgut geht in das Eigentum des AN über und ist gemäß Kreislaufwirtschaftsgesetz KrWG einer Wiederverwertung zuzuführen.
Menge: 1,000 m3

**9.4 Verfestigte Schlacke in Gräben / Baugruben beseitigen**
Verfestigte Schlacke in Gräben / Baugruben beseitigen

Flächig verfestigte, stark verbackene Schichten aus Schlacke unterhalb der Straßenoberfläche bis zu einer Stärke von 60 cm mit Felsmeißel lösen.

Der Bericht zur Untersuchung des Untergrundes und des Gehweg-/ Fahrbahnaufbaus ist zu beachten.

Bereich: Senkenleitungen und Baugruben für Straßenabläufe

Das Aufbruchgut geht in das Eigentum des AN über und ist gemäß Kreislaufwirtschaftsgesetz KrWG einer Wiederverwertung zuzuführen.
Menge: 1,000 m3

**9.5 Trümmerschutt in Gräben / Baugruben beseitigen**
Trümmerschutt in Gräben / Baugruben beseitigen

Hindernisse aus Trümmerschutt in Gräben/ Baugruben abbrechen. Das Abbruchmaterial einer Wiederverwertung zuführen.

Bereich: Senkenleitungen und Baugruben für Straßenabläufe

Das Aufbruchgut geht in das Eigentum des AN über und ist gemäß Kreislaufwirtschaftsgesetz KrWG einer Wiederverwertung zuzuführen.
Menge: 1,000 m3

**9.6 Füllboden liefern**
Füllboden für Leitungsgräben und Schachtbaugruben liefern

Geeigneten Boden liefern, in Leitungsgräben, Schachtbaugruben, Probelöcher oder als  Austausch- oder Füllboden für leitungsgräben profilgerecht nach Angabe der Bauleitung einbauen und bis auf mindestens 97% der einfachen Proctordichte verdichten.

Material: nichtbindiger, steinfreier Boden, DIN 18196, Bodengruppe SE bis 5% bindige Bestandteile.
Menge: 8,500 m3

**9.7 Unbewehrten Beton liefern und einbauen**
Unbewehrten Beton liefern und einbauen

Verfüllen von Arbeitsräumen und in Anschlussbereichen auf besondere Anweisung des AG, aus unbewehrtem Beton als Normalbeton DIN 1045 Festigkeitsklasse C 12 / 15, mit hohem Frostwiderstand. Beton ohne Schalung herstellen.
Menge: 1,000 m3

**9.8 Rohrleitung KG 2000, DN 150 PP liefern und verlegen**
Rohrleitung KG 2000, DN 150 PP liefern und verlegen

Rohrleitung zwischen Kanal, Stutzen, Schachtsohle und Straßenablauf sachgemäß im vorgeschriebenen Gefälle, auf einem 10 cm dicken Sandbett, einschließlich der erforderlichen Bogen-, Abzweig-, Reduzierstücke und dergleichen, verlegen.

Die Rohrleitungen sind unter Beachtung der DIN EN 1610 und der zugehörigen Herstellerverlegeanleitung zu verlegen.

Vollwandabwasserrohre und Formstücke aus Polypropylen (PP-MD) gemäß DIN EN 14758  mit werksseitig eingelegter Lippendichtung. Hochlastkanalrohr mit hoher Ringsteifigkeit > SN 10 (nach DIN EN ISO 9969) im Schwerlastbereich SLW 60 einsetzbar.
Menge: 8,000 m

**9.9 Passstück DN 150 PP**
Passstück DN 150 PP

Herstellung eines KG2000-Passstückes DN 150, einschl. eines fachgerechten, planparallenen Sägeschnittes, einschl. Anfasen der Schnittkante; Restmaterial fachgerecht verwerten bzw. entsorgen.
Menge: 6,000 St

**91.0 Bogen DN 150 PP bis 90°**
Bogen DN 150 PP bis 90°

KG2000-Bogen DN 150 aus hochwertigem Material Polypropylen (PP), passend zum Rohrsystem; Abwinkelung bis 90°, Ausführung mit 1 oder 2 angeformten Muffen, einschl. fest eingelegter Dichtungen; liefern und fachgerecht einbauen.
Menge: 6,000 St

**91.1 Abzweig DN 150 PP bis 45°**
Abzweig DN 150 PP bis 45°

KG2000-Abzweig DN 150 aus hochwertigem Material Polypropylen (PP), passend zum Rohrsystem; Abwinkelung bis 45°, Ausführung mit 1 oder 2 angeformten Muffen, einschl. fest eingelegter Dichtungen; liefern und fachgerecht einbauen.
Menge: 2,000 St

**91.2 Leitung an vorhandene Leitung anbinden**
Leitung an vorhandene Leitung anbinden

Neue Senkenleitung an vorhandenen Leitung aus Steinzeug oder KG 2000 PP anbinden, incl. Überschiebmuffe.
Menge: 3,000 St

**91.3 Baugrube für Straßenablauf herstellen**
Baugrube für Straßenablauf herstellen

Baugrube für Straßeneinlauf, Baugrubentiefe bis 1,50 m. Baugrubenabmessung: 1,50 x 1,50 m. Verbau entsprechend statischen und konstruktiven Erfordernissen herstellen, vorhalten und von der Baustelle entfernen. Aushub ab Schotterplanum.

Aushub zur Wiederverwendung seitlich lagern, nach Verlegen der Leitung in Graben oberhalb der Leitungszone einbauen und verdichten.

Zum Verfüllen nicht verwendbarer Aushub geht in das Eigentum des AN über und ist gemäß Kreislaufwirtschaftsgesetz KrWG einer Wiederverwertung zuzuführen.
Menge: 2,000 St

**91.4 Straßenablauf liefern und einbauen**
Straßenablauf liefern und einbauen

Straßenablauf liefern und auf einem herzustellenden Betonfundament, 20 cm dick aus C 20/25 fachgerecht einbauen einschließlich erforderlichem Erdaushub und Wiederverfüllung der Baugrube gemäß ZTVE-StB in der aktuell gültigen Fassung. Aushub ab Oberkante Fahrbahndecke.

Der Ablauf (Naßschlamm) besteht aus folgenden Teilen:
Bodenteil 2A DIN 4052,
Zwischenteil 6A DIN 4052,
Muffenteil 3A DIN 4052
Steckmuffe L,
Zwischenteil 6A DIN 4052,
Schaftkonus 11 DIN 4052,

Das Aufbruchgut geht in das Eigentum des AN über und ist gemäß Kreislaufwirtschaftsgesetz KrWG einer Wiederverwertung zuzuführen.
Menge: 2,000 St

**91.5 Aufsatz 30/50, Klasse D 400, Pultform, in Asphaltfläche**
Aufsatz 30/50, Klasse D 400, Pultform, in Asphaltfläche

Aufsatz für Straßenablauf 300x500 nach DIN EN 124/DIN 1229 liefern und aufsetzen. Aufsatz mit fest verbundenem Scharnier und dämpfender Einlage

Klasse D 400, 300 x 500 mm, Pultform
Schlitzweite ca. 35 mm,
Rahmen und Rost aus Gusseisen

Einbaubereich: in Asphaltfläche

Den Aufsatzrahmen zunächst provisorisch auflegen und entsprechend des Bauablaufs Zug um Zug bis auf die planmäßige Höhe setzen. Die Fuge druckfest und vollflächig mit Mörtel der Gruppe MG III nach DIN 1053 füllen.
Menge: 2,000 St

### 10 Nachtarbeit

**10.1 Zulage: Fertigerkolonne Nachtarbeit**
Einholung einer Nachtarbeitsgenehmigung - SA/SO

Einholung einer Nachtarbeitsgenehmigung für die Ausführung der Fräsarbeiten im Fahrbahnbereich.

Zeitraum: Samstag Abend ab 22:00 Uhr bis Sonntag morgen 04:00 Uhr

Termine:

1- 19.07 - 20.07.2025 siehe BA 5
Menge: 1,000 St

**10.2 Zulage: Facharbeiterstunden für Nachtarbeit FR/SA und SA/SO**
Zulage: Facharbeiterstunden für Nachtarbeit SA/SO

Lohnzulagen für die eingesetzten Arbeitskräfte der nächtlichen Fräs-/ und Asphaltarbeiten.
Menge: 1,000 St

### 11 Wochenendarbeit

**11.1 Einholung einer Arbeitsgenehmigung - SA/SO**
Einholung einer Arbeitsgenehmigung - SA/SO

Einholung einer Arbeitsgenehmigung für Samstags-/ und Sontagsarbeit

Die Abrechnung erfolgt nach Vorlage der Genehmigung.
Menge: 2,000 St

**11.2 Einsatz einer Mischanlage für SA/SO**
Einsatz einer Mischanlage für SA/SO

Zulage für den Einsatz einer Mischanlage für SA/SO

Die Abrechnung erfolgt über Nachweis.
Menge: 2,000 St

**11.3 Lohnzulage für SA/SO**
Lohnzulage für SA/SO

Lohnzulagen für den Einsatz in der Zeit von Samstag 06:00 Uhr bis Montag 06:00 Uhr.

Die Abrechnung erfolgt über Nachweis.
Menge: 2,000 St

### 12 Markierung und Einfärbung von Flächen

**12.1 Fahrbahn-Leitlinie Schmalstrich ohne Unterbrechung, 12 cm**
Fahrbahn-Leitlinie Schmalstrich ohne Unterbrechung 0,12 m

Längsmarkierung als durchgezogene "Leitlinie" nach RMS und ZTV M 13 Breite: 0,12 m aus weißer thermoplastischer Masse, reflektierend, ohne auffräsen der Asphaltdeckschicht herstellen.

Dauermarkierung Verkehrsklasse P 6 - 3 mm aufgelegt.

Strich mit Vormarkierung als Erstmarkierung.

Markierung auf Asphaltdeckschicht.

Fläche vor Markierung von losen Schmutz reinigen. Reinigung ist in diese Position mit einzurechnen und wird nicht gesondert vergütet.

Das Räumgut geht in das Eigentum des AN über und ist gemäß Kreislaufwirtschafts- und Abfallgesetz (KrW-/AbfG) einer Wiederverwertung zuzuführen.
Menge: 173,000 m

**12.2 Fahrbahn-Leitlinie Schmalstrich mit Unterbrechung, 12 cm, Lücke wird nicht mitgemessen**
Fahrbahn-Leitlinie Schmalstrich mit Unterbrechung, 12 cm, Lücke wird nicht mitgemessen

wie in Position 12.1 beschrieben, jedoch Schmalstrich mit Unterbrechung, 12 cm, Lücke wird nicht mitgemessen.
Menge: 159,000 m

**12.3 Fahrbahn-Leitlinie Schmalstrich für Fuß- u. Radwegfurten, 12 cm, Lücke wird mitgemessen**
Fahrbahn-Leitlinie Schmalstrich für Fuß- u. Radwegfurten, 12 cm Lücke wird mitgemessen

wie in Position 12.1 beschrieben, jedoch Schmalstrich für Fuß- und Radwegfurten, 12 cm, Lücke wird mitgemessen.
Menge: 85,000 m

**12.4 Fahrbahn-Leitlinie Breitstrich für Fuß- und Radfahrerfurten, 25 cm; Lücke wird gemessen**
Fahrbahn-Leitlinie Breitstrich für Fuß- und Radfahrerfurten, 25 cm; Lücke wird gemessen

wie in Position 12.1 beschrieben, jedoch Breitstrich für Fuß- und Radfahrerfurten, 25 cm, Lücke wird mitgemessen.
Menge: 56,000 m

**12.5 Fahrbahn-Leitlinie Breitstrich ohne Unterbrechung, 25 cm**
Fahrbahn-Leitlinie Breitstrich ohne Unterbrechung, 25 cm

wie in Position 12.1 beschrieben, jedoch Breitstrich ohne Unterbrechung, 25 cm
Menge: 48,000 m

**12.6 Fahrbahn-Leitlinie Breitstrich mit Unterbrechung, 25 cm, Lücke wird nicht mitgemessen**
Fahrbahn-Leitlinie Breitstrich mit Unterbrechung, 25 cm, Lücke wird nicht mitgemessen

wie in Position 12.1 beschrieben, jedoch Breitstrich mit Unterbrechung, 25cm, Lücke wird nicht mitgemessen.
Menge: 9,000 m

**12.7 25 cm, Breitstrich für Sperrflächen**
25 cm, Breitstrich für Sperrflächen

wie in Position 12.1 beschrieben, jedoch 25 cm, Breitstrich für Sperrflächen
Menge: 18,000 m

**12.8 50 cm, Breitstrich für Übergänge und Haltelinien**
50 cm, Breitstrich für Übergänge und Haltelinien

wie in Position 12.1 beschrieben, jedoch 50 cm, Breitstrich für Übergänge und Haltelinien
Menge: 17,000 m

**12.9 5 m Pfeilzeichen geradeaus**
5 m Pfeilzeichen geradeaus

wie in Position 12.1 beschrieben, jedoch 5 m Pfeilzeichen geradeaus
Menge: 3,000 St

**12.10 5 m Pfeilzeichen Abbieger**
5 m Pfeilzeichen Abbieger

wie in Position 12.1 beschrieben, jedoch 5 m Pfeilzeichen Abbieger
Menge: 4,000 St

**12.11 5 m Pfeilzeichen geradeaus und Abbieger**
5 m Pfeilzeichen geradeaus und Abbieger

wie in Position 12.1 beschrieben, jedoch 5 m Pfeilzeichen geradeaus und Abbieger
Menge: 4,000 St

**12.12 Thermo Räder, 87 x 100 cm**
Thermo Räder, 87 x 100 cm

wie in Position 12.1 beschrieben, Thermo Räder 87 x 100 cm
Menge: 2,000 St

**12.13 rote Reibeplastik, RAL 3013**
rote Reibeplastik, RAL 3013

wie in Position 12.1 beschrieben, rote Reibeplastik, RAL 3013
Menge: 5,000 m2

**12.14 Grenzmarkierung, Schmalstrich ohne Unterbrechung, 0,12 m**
Grenzmarkierung, Schmalstrich ohne Unterbrechung, 0,12 m

Längsmarkierung als durchgezogene "Leitlinie" nach RMS und ZTV M 13 Breite: 0,12 m aus weißer themoplastischer Masse, reflektierend, ohne auffräsen der Asphaltdeckschicht herstellen.

Dauermarkierung Verkehrsklasse P 6 - 3 mm aufgelegt.

Strich mit Vormarkierung als Erstmarkierung.

Markierung auf Asphaltdeckschicht.

Fläche vor Markierung von losen Schmutz reinigen. Reinigung ist in diese Position mit einzurechnen und wird nicht gesondert vergütet.

Das Räumgut geht in das Eigentum des AN über und ist gemäß Kreislaufwirtschafts- und Abfallgesetz (KrW-/AbfG) einer Wiederverwertung zuzuführen.
Menge: 76,400 m

### 13 Stundenlohnarbeiten / Straßenbau

**13.1 Verrechnungssatz Arbeitskraft (Pflasterer)**
Verrechnungssatz für eine Arbeitskraft

Stundenlohnarbeiten durch Arbeitskräfte auf Anordnung des AG ausführen. Angeboten wird für die jeweilige Arbeitskraft ein Verrechnungssatz, der sämtliche Aufwendungen enthält, insbesondere den tatsächlichen Lohn mit den Zuschlägen für Gemeinkosten, Sozialkassenbeiträge, vermögenswirksame Leistungen u. dergleichen, sowie Lohn- o. Gehaltsnebenkosten. Zuschläge für Nacht-, Sonntags- u. Feiertagsarbeit sowie Überstunden sind jedoch nicht einzurechnen. Der Verrechnungssatz gilt unabhängig von der Anzahl der abgerechneten Stunden.

Arbeitskraft = Pflasterer
Menge: 8,000 h

**13.2 Verrechnungssatz Arbeitskraft (Baufacharbeiter)**
Verrechnungssatz für eine Arbeitskraft

wie vor, jedoch

Arbeitskraft = Baufacharbeiter
Menge: 8,000 h

**13.3 Verrechnungssatz Arbeitskraft (Vorarbeiter)**
Verrechnungssatz für eine Arbeitskraft

wie vor, jedoch

Arbeitskraft = Vorarbeiter
Menge: 8,000 h

**13.4 Gestellung Kompressor**
Gestellung Kompressor

Gestellung (Betriebsstunden) eines Kompressors mit Bedienung und Betriebsstoffen. Einschließlich eines Hammer (mit Bedienung, Schlauch u. Werkzeug)
Menge: 8,000 h

**13.5 Gestellung LKW**
Gestellung LKW

Gestellung (Betriebsstunden) eines Lkw mit Bedienung und Betriebsstoffen.

Art = mit Kippeinrichtung
Nutzlast = bis einschl. 10 t
Menge: 8,000 h

**13.6 Gestellung Verdichtungsgerät**
Gestellung Verdichtungsgerät

Gestellung (Betriebsstunden) eines Bodenverdichtungsgerätes mit Bedienung und Betriebsstoffen.

Art = Rüttelverdichter, entspr. AT 5000
Menge: 8,000 h

**13.7 Gestellung Ladegerät**
Gestellung Ladegerät

Gestellung (Betriebsstunden) eines Ladegerätes mit Bedienung und Betriebsstoffen.

Art = Luftbereift
Leistung = ca. 60 PS
Menge: 8,000 h
